# Rejilla de ventilación intumescente, referencia PROMASTOP®-IM Grille de Promat. Resistente al fuego hasta EI 90

- Propiedad del archivo: CONSTRUNARIO
- Formato: FIEBDC-3/2012
- Programa: Construnario Versión 3.51
- Fecha de los precios: 30/01/2024
- Divisa: EUR

**92935_PRO** u Rejilla de ventilación intumescente, referencia PROMASTOP®-IM Grille de Promat. Resistente al fuego hasta EI 90
Precio: 21.74
Rejilla de ventilación intumescente, referencia PROMASTOP®-IM Grille de Promat. Resistente al fuego hasta EI 90 Reacción al fuego: B-s1,d1 Temperatura de expansión: 190 °C Use Category: x, y1, y2, z1, z2 Color: Gris oscuro Aplicaciones: Ventilación natural de locales y otros espacios en pared.
