# Extintor de 6kg polvo ABC, referencia 1006 de Cofem. Eficacia 21a-113b

- Propiedad del archivo: CONSTRUNARIO
- Formato: FIEBDC-3/2012
- Programa: Construnario Versión 3.51
- Fecha de los precios: 08/03/2024
- Divisa: EUR

| Código | Ud | Descripción | Precio |
|---|---|---|---|
| 1006 | u | Extintor de 6kg polvo ABC, referencia 1006 de Cofem. Eficacia 21a-113b | 65.51 |
