# Extintor de 9kg polvo ABC, referencia 1009 de Cofem. Eficacia 34a-144b

- Propiedad del archivo: CONSTRUNARIO
- Formato: FIEBDC-3/2012
- Programa: Construnario Versión 3.51
- Fecha de los precios: 08/03/2024
- Divisa: EUR

| Código | Ud | Descripción | Precio |
|---|---|---|---|
| 1009 | u | Extintor de 9kg polvo ABC, referencia 1009 de Cofem. Eficacia 34a-144b | 100.33 |
