# Extintor de 12kg polvo ABC, referencia 1012 de Cofem. Eficacia 43a-233b

- Propiedad del archivo: CONSTRUNARIO
- Formato: FIEBDC-3/2012
- Programa: Construnario Versión 3.51
- Fecha de los precios: 07/05/2024
- Divisa: EUR

| Código | Ud | Descripción | Precio |
|---|---|---|---|
| 1012 | u | Extintor de 12kg polvo ABC, referencia 1012 de Cofem. Eficacia 43a-233b | 151.01 |
