# Extintor de 6kg hídrico 21A-183B-75F, referencia 1406 de Cofem

- Propiedad del archivo: CONSTRUNARIO
- Formato: FIEBDC-3/2012
- Programa: Construnario Versión 3.51
- Fecha de los precios: 08/03/2024
- Divisa: EUR

| Código | Ud | Descripción | Precio |
|---|---|---|---|
| 1406 | u | Extintor de 6kg hídrico 21A-183B-75F, referencia 1406 de Cofem | 95.81 |
