# Extintor automático de 9kg, referencia 1709 de Cofem

- Propiedad del archivo: CONSTRUNARIO
- Formato: FIEBDC-3/2012
- Programa: Construnario Versión 3.51
- Fecha de los precios: 07/05/2024
- Divisa: EUR

| Código | Ud | Descripción | Precio |
|---|---|---|---|
| 1709 | u | Extintor automático de 9kg, referencia 1709 de Cofem | 157.08 |
