# Extintor de CO2 de 2kg, referencia 302 de Cofem. Eficacia 34b

- Propiedad del archivo: CONSTRUNARIO
- Formato: FIEBDC-3/2012
- Programa: Construnario Versión 3.51
- Fecha de los precios: 08/03/2024
- Divisa: EUR

| Código | Ud | Descripción | Precio |
|---|---|---|---|
| 302 | u | Extintor de CO2 de 2kg, referencia 302 de Cofem. Eficacia 34b | 90.26 |
