# Extintor de CO2 de 5kg, referencia 305-M de Cofem. Eficacia 89b

- Propiedad del archivo: CONSTRUNARIO
- Formato: FIEBDC-3/2012
- Programa: Construnario Versión 3.51
- Fecha de los precios: 08/03/2024
- Divisa: EUR

| Código | Ud | Descripción | Precio |
|---|---|---|---|
| 305-M | u | Extintor de CO2 de 5kg, referencia 305-M de Cofem. Eficacia 89b | 151.57 |
