# Extintor de CO2 de 10kg, referencia 310 de Cofem. Sin carro

- Propiedad del archivo: CONSTRUNARIO
- Formato: FIEBDC-3/2012
- Programa: Construnario Versión 3.51
- Fecha de los precios: 08/03/2024
- Divisa: EUR

| Código | Ud | Descripción | Precio |
|---|---|---|---|
| 310 | u | Extintor de CO2 de 10kg, referencia 310 de Cofem. Sin carro | 327.14 |
