# Zócalo con salida de relé, referencia A30XVAC de Cofem

- Propiedad del archivo: CONSTRUNARIO
- Formato: FIEBDC-3/2012
- Programa: Construnario Versión 3.51
- Fecha de los precios: 07/05/2024
- Divisa: EUR

**A30XVAC** u Zócalo con salida de relé, referencia A30XVAC de Cofem
Precio: 73.71
Zócalo con salida de relé, certificado EN 54, alimentado a 110/220V (sin detector)
