# Zócalo alto para la gama de detectores A30X, referencia A30XZAL de Cofem. Entrada de tubo de Ø20mm

- Propiedad del archivo: CONSTRUNARIO
- Formato: FIEBDC-3/2012
- Programa: Construnario Versión 3.51
- Fecha de los precios: 08/03/2024
- Divisa: EUR

**A30XZAL** u Zócalo alto para la gama de detectores A30X, referencia A30XZAL de Cofem. Entrada de tubo de Ø20mm
Precio: 2.49
Zócalo alto para la gama de detectores A30X marca COFEM. Contiene pretaladros para instalar tubo de 20 mm de diametro. Medida: Ø107 mm.
