# Zócalo bajo para la gama de detectores A30X, referencia A30XZO de Cofem

- Propiedad del archivo: CONSTRUNARIO
- Formato: FIEBDC-3/2012
- Programa: Construnario Versión 3.51
- Fecha de los precios: 08/03/2024
- Divisa: EUR

**A30XZO** u Zócalo bajo para la gama de detectores A30X, referencia A30XZO de Cofem
Precio: 2.42
Zócalo bajo para la gama de detectores A30X marca COFEM. Medida: Ø109 mm.
