# Base para detectores, referencia A30XZSLDR de Cofem. Con sirena. No incluye detector

- Propiedad del archivo: CONSTRUNARIO
- Formato: FIEBDC-3/2012
- Programa: Construnario Versión 3.51
- Fecha de los precios: 08/03/2024
- Divisa: EUR

**A30XZSLDR** u Base para detectores, referencia A30XZSLDR de Cofem. Con sirena. No incluye detector
Precio: 111.31
Zócalo para detectores algorítmico direccionables A30X con base certificada de alarma visual EN 54-23 y sonido EN 54-3 alimentado directamente del bucle. Se dispone de 2 modelos: A30XZSLDR: Zócalo A30XZ con base con sonido y luz, direccionable. A30XZSDDR: Zócalo A30XZ con base con sonido, direccionable. Este dispositivo se configura en el sistema algorítmico direccionable como un relé asociado a su detector (SIRDR). Los usos típicos del A30XZSDDR y A30XZSLDR son espacios que necesitan de un equipo detector de incendio integrado con sirena y alarma visual, como por ejemplo habitaciones de hotel habilitadas para clientes con carencias auditivas, salas de espera, salas de enfermería, etc.
