# Zócalo intercomunicador detectores, referencia A50BI de Cofem

- Propiedad del archivo: CONSTRUNARIO
- Formato: FIEBDC-3/2012
- Programa: Construnario Versión 3.51
- Fecha de los precios: 08/03/2024
- Divisa: EUR

**A50BI** Zócalo intercomunicador detectores, referencia A50BI de Cofem
Precio: 7.71
Para facilitar la tarea de actualización de los detectores de la gama A30X a los nuevos detectores de la gama A50, Cofem dispone de una “base de interconexión”, que permite colocar los nuevos detectores sobre los zócalos de la gama anterior, sin necesidad de cambiar ni cablear de nuevo los zócalos. De esta manera, si el cableado y los zócalos de la instalación se encuentran en buen estado, se puede realizar una actualización rápida, sencilla y muy económica del sistema, en base a la sustitución de la central de detección y alarma de incendios, y sus detectores. El adaptador A50BI puede ser utilizado con detectores convencionales y algorítmico direccionables.
