# Base para detectores, referencia A50ZSLDR de Cofem. Con sirena y alarma visual. No incluye detector

- Propiedad del archivo: CONSTRUNARIO
- Formato: FIEBDC-3/2012
- Programa: Construnario Versión 3.51
- Fecha de los precios: 08/03/2024
- Divisa: EUR

**A50ZSLDR** u Base para detectores, referencia A50ZSLDR de Cofem. Con sirena y alarma visual. No incluye detector
Precio: 108.71
Zócalo para detectores algorítmico-direccionables A50 con base certificada de alarma visual EN 54-23 y sonido EN 54-3 alimentado directamente del bucle. Se dispone de 2 modelos: ·A50ZSLDR: Zócalo D50 con base con sonido y luz, direccionable. ·A50ZSDDR: Zócalo D50 con base con sonido, direccionable. Este dispositivo necesita de un detector algorítmico-direccionable “con funcionalidad SIRDR” (los detectores estándar no tienen esta funcionalidad) que le permitirá operar como un relé asociado a este detector. Los usos típicos del A50ZSLDR y A50ZSDDR son espacios o habitaciones que necesitan de un equipo detector de incendio integrado con sirena y alarma visual como por ejemplo habitaciones de hotel. La cobertura del conjunto no debería ser superior a la cobertura del detector de incendios con el que va instalado, salvo motivo o uso que lo justifiquen.
