# Armario para extintor de CO2 con puerta ciega roja, referencia AEXCO2PPCR de Cofem

- Propiedad del archivo: CONSTRUNARIO
- Formato: FIEBDC-3/2012
- Programa: Construnario Versión 3.51
- Fecha de los precios: 08/03/2024
- Divisa: EUR

| Código | Ud | Descripción | Precio |
|---|---|---|---|
| AEXCO2PPCR | u | Armario para extintor de CO2 con puerta ciega roja, referencia AEXCO2PPCR de Cofem | 98.91 |
