# Armario extintor de CO2 rojo, con puerta semiciega roja, referencia AEXCO2PPSR de Cofem. Medidas: 380x880x245 mm

- Propiedad del archivo: CONSTRUNARIO
- Formato: FIEBDC-3/2012
- Programa: Construnario Versión 3.51
- Fecha de los precios: 08/03/2024
- Divisa: EUR

| Código | Ud | Descripción | Precio |
|---|---|---|---|
| AEXCO2PPSR | u | Armario extintor de CO2 rojo, con puerta semiciega roja, referencia AEXCO2PPSR de Cofem. Medidas: 380x880x245 mm | 104.39 |
