# Armario extintor de CO2 inoxidable, con puerta semiciega, referencia AEXCO2PTINPSI de Cofem. Medidas: 380x880x245 mm

- Propiedad del archivo: CONSTRUNARIO
- Formato: FIEBDC-3/2012
- Programa: Construnario Versión 3.51
- Fecha de los precios: 08/03/2024
- Divisa: EUR

| Código | Ud | Descripción | Precio |
|---|---|---|---|
| AEXCO2PTINPSI | u | Armario extintor de CO2 inoxidable, con puerta semiciega, referencia AEXCO2PTINPSI de Cofem. Medidas: 380x880x245 mm | 215.33 |
