# Armario extintor pintado en blanco con puerta ciega, referencia AEXPPCB de Cofem. Medidas: 300x610x245 mm

- Propiedad del archivo: CONSTRUNARIO
- Formato: FIEBDC-3/2012
- Programa: Construnario Versión 3.51
- Fecha de los precios: 08/03/2024
- Divisa: EUR

| Código | Ud | Descripción | Precio |
|---|---|---|---|
| AEXPPCB | u | Armario extintor pintado en blanco con puerta ciega, referencia AEXPPCB de Cofem. Medidas: 300x610x245 mm | 77.09 |
