# Arco inoxidable para sujeción a suelo de CR3, referencia ARCR3 de Cofem

- Propiedad del archivo: CONSTRUNARIO
- Formato: FIEBDC-3/2012
- Programa: Construnario Versión 3.51
- Fecha de los precios: 07/05/2024
- Divisa: EUR

| Código | Ud | Descripción | Precio |
|---|---|---|---|
| ARCR3 | u | Arco inoxidable para sujeción a suelo de CR3, referencia ARCR3 de Cofem | 915.33 |
