# Arco inoxidable pintado en rojo para intemperie para sujeción a suelo de CR3, referencia ARCR3IR de Cofem

- Propiedad del archivo: CONSTRUNARIO
- Formato: FIEBDC-3/2012
- Programa: Construnario Versión 3.51
- Fecha de los precios: 07/05/2024
- Divisa: EUR

| Código | Ud | Descripción | Precio |
|---|---|---|---|
| ARCR3IR | u | Arco inoxidable pintado en rojo para intemperie para sujeción a suelo de CR3, referencia ARCR3IR de Cofem | 982.86 |
