# Cajón de arena de 450x200x200 mm, referenvia ARE de Cofem

- Propiedad del archivo: CONSTRUNARIO
- Formato: FIEBDC-3/2012
- Programa: Construnario Versión 3.51
- Fecha de los precios: 07/05/2024
- Divisa: EUR

| Código | Ud | Descripción | Precio |
|---|---|---|---|
| ARE | u | Cajón de arena de 450x200x200 mm, referenvia ARE de Cofem | 43.48 |
