# Detector de aspiración de 2 canales, referencia ASD2C de Cofem

- Propiedad del archivo: CONSTRUNARIO
- Formato: FIEBDC-3/2012
- Programa: Construnario Versión 3.51
- Fecha de los precios: 08/03/2024
- Divisa: EUR

| Código | Ud | Descripción | Precio |
|---|---|---|---|
| ASD2C | u | Detector de aspiración de 2 canales, referencia ASD2C de Cofem. | 3481.73 |
