# Grupo hidráulico de 12m3/h y 80mca de Cofem. Compuesto por bomba eléctrica + jockey. UNE 23500-2012

- Propiedad del archivo: CONSTRUNARIO
- Formato: FIEBDC-3/2012
- Programa: Construnario Versión 3.51
- Fecha de los precios: 08/03/2024
- Divisa: EUR

**B1280EJ** u Grupo hidráulico de 12m3/h y 80mca de Cofem. Compuesto por bomba eléctrica + jockey. UNE 23500-2012
Precio: 4697.97
Grupo hidráulico de 12m3/h y 80mca de Cofem. Compuesto por bomba eléctrica + jockey. UNE 23500-2012 Nota: Portes a península y Baleares para pedidos inferiores a 1900€: 50,81€. Portes a península y Baleares para pedidos superiores a 1900€: incluidos. Portes a Canarias: a consultar. Precios sujetos a posibles modificaciones según estado actual del mercado. Para grupos superiores o especiales, se realizará el estudio según proyecto o necesidades del cliente.
