# Boca de incendio equipada, ø25, referencia B330PSI de Cofem. 30m de manguera, totalmente inox y puerta ciega

- Propiedad del archivo: CONSTRUNARIO
- Formato: FIEBDC-3/2012
- Programa: Construnario Versión 3.51
- Fecha de los precios: 07/05/2024
- Divisa: EUR

**B330TINPCI** Boca de incendio equipada, ø25, referencia B330PSI de Cofem. 30m de manguera, totalmente inox y puerta ciega
Precio: 768.35
Boca de Incendio Equipada Ø25 mm según norma UNE/EN 671-1 y 30 m de manguera semirígida fabricada según UNE 694. Está compuesta por: Armario horizontal construido en chapa de acero de 1 mm de espesor, pintado en color rojo RAL 3000, de medidas 630 x 610 x 245 mm, cerradura de apertura fácil, provisto de soporte de fijación del brazo y pretaladros para la entrada de la alimentación, incluyendo devanadera, manguera, lanza, brazo abatible, válvula de asiento, manómetro y latiguillo de alimentación. La BIE se podrá fabricar en otro color, teniendo el RAL proporcionado por el cliente, o en acero inoxidable, y podrá montarse sobre arco de sujeción para montaje al suelo. Igualmente, bajo demanda, el diseño de la puerta del armario tiene varias opciones: estándar, ciega roja, ciega blanca, semiciega roja, semiciega blanca, totalmente inox, etc. Características: - Devanadera de discos de Ø500 mm, pintada en rojo, con alimentación axial. - Manguera semirígida de Ø25 mm y 30 m de longitud, fabricada según Norma EN 694 y con marca CE de conformidad a Norma. - Lanza de tres efectos: cierre, pulverización y chorro, conectada por medio de machón roscado al extremo de la manguera. - Brazo pintado en rojo con doble articulación y pletina de fijación al soporte del armario. - Válvula de asiento a 90º de 1”, con toma de manómetro de 1/8”. - Manómetro graduado de 0 a 25 bares. - Latiguillo de alimentación entre la válvula y la devanadera, con manguera semirígida de Ø25 mm.
