# Boquilla de cortina de 1/2", referencia BC1-2 de Cofem

- Propiedad del archivo: CONSTRUNARIO
- Formato: FIEBDC-3/2012
- Programa: Construnario Versión 3.51
- Fecha de los precios: 07/05/2024
- Divisa: EUR

| Código | Ud | Descripción | Precio |
|---|---|---|---|
| BC 1-2 | u | Boquilla de cortina de 1/2", referencia BC1-2 de Cofem | 85.76 |
