# Bote de pruebas de CO, referencia BCO de Cofem

- Propiedad del archivo: CONSTRUNARIO
- Formato: FIEBDC-3/2012
- Programa: Construnario Versión 3.51
- Fecha de los precios: 08/03/2024
- Divisa: EUR

**BCO** u Bote de pruebas de CO, referencia BCO de Cofem
Precio: 54.18
Bote para pruebas de detectores de monóxido de carbono.
