# Bote de pruebas de humo de 400g/neto, referencia BH de Cofem

- Propiedad del archivo: CONSTRUNARIO
- Formato: FIEBDC-3/2012
- Programa: Construnario Versión 3.51
- Fecha de los precios: 08/03/2024
- Divisa: EUR

**BH** u Bote de pruebas de humo de 400g/neto, referencia BH de Cofem
Precio: 59.19
Bote de humo para pruebas de detectores ópticos, de 400g/neto.
