# Base para sirena de 220v, referencia BSIR24B220 de Cofem

- Propiedad del archivo: CONSTRUNARIO
- Formato: FIEBDC-3/2012
- Programa: Construnario Versión 3.51
- Fecha de los precios: 08/03/2024
- Divisa: EUR

**BSIR24B220** u Base para sirena de 220v, referencia BSIR24B220 de Cofem
Precio: 27.18
Sirena de interior y exterior para conectarse directamente a la salida de sirena de las centrales o módulos de relés. Características: • Sirena de interior/exterior construida en ABS rojo. • Gran volumen de sonido. Bajo consumo. • Certificada EN54-3. • 32 tonos seleccionables. Control de volumen. • Sincronización automática. • SIR24B: Sirena. • SIR24BL: Sirena con luz. • SIR24BZA: Sirena con zócalo alto. • BSLC: Base con luz, certificada EN54-23. • Todas las sirenas tienen diodo incorporado.
