# Juego de baterías 24v/2a (2x12v), referencia BT-2402 de Cofem

- Propiedad del archivo: CONSTRUNARIO
- Formato: FIEBDC-3/2012
- Programa: Construnario Versión 3.51
- Fecha de los precios: 07/05/2024
- Divisa: EUR

**BT-2402** u Juego de baterías 24v/2a (2x12v), referencia BT-2402 de Cofem
Precio: 37.08
Baterías de 12 Vdc para la alimentación del sistema de detección y alarma de incendios de Cofem. Tanto las centrales de incendios, como las fuentes de alimentación externa, requieren de 2 baterías de 12 Vdc conectadas en serie.
