# Caja para pulsador IP sin sonido, referencia BXPUCIP de Cofem

- Propiedad del archivo: CONSTRUNARIO
- Formato: FIEBDC-3/2012
- Programa: Construnario Versión 3.51
- Fecha de los precios: 07/05/2024
- Divisa: EUR

| Código | Ud | Descripción | Precio |
|---|---|---|---|
| BXPUCIP | u | Caja para pulsador IP sin sonido, referencia BXPUCIP de Cofem | 119.25 |
