# Marco tapajuntas para empotrar CR3XV1 Inox, referencia C3PVME de Cofem

- Propiedad del archivo: CONSTRUNARIO
- Formato: FIEBDC-3/2012
- Programa: Construnario Versión 3.51
- Fecha de los precios: 08/03/2024
- Divisa: EUR

| Código | Ud | Descripción | Precio |
|---|---|---|---|
| C3PVME | u | Marco tapajuntas para empotrar CR3XV1 Inox, referencia C3PVME de Cofem | 315.89 |
