# Marco tapajuntas para empotrar C4 inox, referencia C4ME de Cofem

- Propiedad del archivo: CONSTRUNARIO
- Formato: FIEBDC-3/2012
- Programa: Construnario Versión 3.51
- Fecha de los precios: 08/03/2024
- Divisa: EUR

| Código | Ud | Descripción | Precio |
|---|---|---|---|
| C4ME | u | Marco tapajuntas para empotrar C4 inox, referencia C4ME de Cofem | 129.39 |
