# Boca de incendio equipada, ø25, referencia C4PCR de Cofem. Vertical con puerta ciega roja, 20m de manguera

- Propiedad del archivo: CONSTRUNARIO
- Formato: FIEBDC-3/2012
- Programa: Construnario Versión 3.51
- Fecha de los precios: 08/03/2024
- Divisa: EUR

**C4PCR** u Boca de incendio equipada, ø25, referencia C4PCR de Cofem. Vertical con puerta ciega roja, 20m de manguera
Precio: 405.43
Boca de Incendio Equipada Ø25 mm según norma UNE/EN 671-1 y 20 m de manguera semirígida fabricada según EN 694. Está compuesta por: Armario vertical construido en chapa de acero de 1 mm de espesor, pintado en color rojo RAL 3000, de medidas 476 x 660 x 260 mm, con puerta ciega pintada del mismo color, provisto de pretaladro para la entrada de alimentación, manguera, lanza, válvula de asiento, manómetro y latiguillo de alimentación. La BIE se podrá fabricar en otro color, teniendo el RAL proporcionado por el cliente, y podrá montarse sobre arco de sujeción para montaje en suelo. Igualmente, bajo demanda, el diseño de la puerta del armario tiene varias opciones: estándar, ciega roja, ciega blanca, semiciega roja, semiciega blanca, totalmente inox, etc. Características: - Dimensiones rectangulares para facilitar su instalación en columnas. - Devanadera de discos de Ø460 mm, pintada en rojo, con alimentación axial. - Manguera semirígida de Ø25 mm y 20 m de longitud, fabricada según Norma EN 694 y con marca CE de conformidad a Norma. - Guía para manguera que permite la salida de la manguera en cualquier dirección dentro de los 180º frontales. - Lanza de tres efectos: cierre, pulverización y chorro, conectada por medio de machón roscado al extremo de la manguera . - Válvula de asiento a 90º de 1”, con toma de manómetro de 1/8”. - Manómetro graduado de 0 a 25 bares. - Latiguillo de alimentación entre la válvula y la devanadera, con manguera semirígida de Ø25 mm.
