# Detector termovelocimétrico convencional para detección de incendios, referencia C50H de Cofem

- Propiedad del archivo: CONSTRUNARIO
- Formato: FIEBDC-3/2012
- Programa: Construnario Versión 3.51
- Fecha de los precios: 08/03/2024
- Divisa: EUR

**C50H** u Detector termovelocimétrico convencional para detección de incendios, referencia C50H de Cofem
Precio: 25.20
Detector térmico convencional con respuesta termovelocimétrica. La gama de detectores C50 parte de una nueva estética refinada que integra en su interior la última tecnología electrónica con nuevos algoritmos de detección más eficientes y un diseño tridimensional que le hace más robusto ante la suciedad ambiental. La gama C50 permite múltiples combinatorias entre detección óptica y térmica. El modelo C50H es un detector con un sensor térmico. El sensor térmico permite la respuesta termovelocimétrica del detector, llegando a activarse a una temperatura estática de 60ºC en el caso de desarrollos de incendio lentos. Características: ·Sensor térmico. ·Bajo perfil, altura total menor de 42 mm (incluyendo el zócalo). ·También disponible con zócalo alto para tubo de 20 mm. ·Posibilidad de conexión a un indicador de acción remoto. ·Fácil conexionado, sin polaridad. ·LED rojo fijo para indicar su estado de alarma. ·Señalización de estado de reposo mediante parpadeo simple del led cada 10 segundos. ·Cabeza y zócalo de fácil instalación, intercambiables en toda la gama C50, y fabricados en ABS termorresistente blanco. ·Certificado por AENOR según la Norma EN 54-5 con marcado CE según el Reglamento Europeo de Productos de la Construcción (UE) Nº 305/2011.
