# Detector óptico térmico convencional para detección de incendios en color negro, referencia C50SHBK de Cofem

- Propiedad del archivo: CONSTRUNARIO
- Formato: FIEBDC-3/2012
- Programa: Construnario Versión 3.51
- Fecha de los precios: 07/05/2024
- Divisa: EUR

| Código | Ud | Descripción | Precio |
|---|---|---|---|
| C50SHBK | u | Detector óptico térmico convencional para detección de incendios en color negro, referencia C50SHBK de Cofem | 27.40 |
