# Detector térmico convencional de alta temperatura para detección de incendios en color negro, referencia C50TBBK de Cofem

- Propiedad del archivo: CONSTRUNARIO
- Formato: FIEBDC-3/2012
- Programa: Construnario Versión 3.51
- Fecha de los precios: 07/05/2024
- Divisa: EUR

| Código | Ud | Descripción | Precio |
|---|---|---|---|
| C50TBBK | u | Detector térmico convencional de alta temperatura para detección de incendios en color negro, referencia C50TBBK de Cofem | 14.64 |
