# Soporte para rack de 19” para ZAFIRPWS2/5, referencia C77SR19 de Cofem

- Propiedad del archivo: CONSTRUNARIO
- Formato: FIEBDC-3/2012
- Programa: Construnario Versión 3.51
- Fecha de los precios: 08/03/2024
- Divisa: EUR

**C77SR19_A** u Soporte para rack de 19” para ZAFIRPWS2/5, referencia C77SR19 de Cofem
Precio: 48.75
Soporte para instalar las fuentes de alimentación ZAFIRPWS2/5 dentro de un rack de 19".
