# Cabeza adicional + espejo catadióptrico para dlr50m-100m, referencia CABDLRM de Cofem

- Propiedad del archivo: CONSTRUNARIO
- Formato: FIEBDC-3/2012
- Programa: Construnario Versión 3.51
- Fecha de los precios: 07/05/2024
- Divisa: EUR

| Código | Ud | Descripción | Precio |
|---|---|---|---|
| CABDLRM | u | Cabeza adicional + espejo catadióptrico para dlr50m-100m, referencia CABDLRM de Cofem | 1271.11 |
