# Sirena de exterior a 24V, referencia CAEC de Cofem

- Propiedad del archivo: CONSTRUNARIO
- Formato: FIEBDC-3/2012
- Programa: Construnario Versión 3.51
- Fecha de los precios: 08/03/2024
- Divisa: EUR

**CAEC** u Sirena de exterior a 24V, referencia CAEC de Cofem
Precio: 93.06
SIRENA DE EXTERIOR CAEC Sirena roja de exterior fabricada en plástico ABS. Contratapa incorporada para proteger toda la circuitería interna. Trabajan como sirenas de potencia a 24V. Altavoz piezoeléctrico. Certificada EN54-3 tipo B. Activación por aplicación de alimentación. Alimentación a 24V. Potencia: 92dB. Temporización por ciclo: 3/15 minutos. LED’s: 1 Barra de led. Dimensiones: 260x275x55 mm Corriente / consumo: 200mA. Protección IP: IP44.
