# Cabina para almacenar el equipo auxiliar a la intemperie, referencia CAI-2LL de Cofem. Con equipo interior

- Propiedad del archivo: CONSTRUNARIO
- Formato: FIEBDC-3/2012
- Programa: Construnario Versión 3.51
- Fecha de los precios: 07/05/2024
- Divisa: EUR

**CAI-2LL** u Cabina para almacenar el equipo auxiliar a la intemperie, referencia CAI-2LL de Cofem. Con equipo interior
Precio: 1285.46
Cabina para almacenar el equipo auxiliar destinado para un hidrante (según dotación CEPREVEN) Equipo: 1 manguera de Ĝ70 y 15 m de longitud racorada 2 mangueras de Ĝ45 y 15 m de longitud racorada 1 lanza de 3 efectos de Ĝ70 racorada 2 lanzas de 3 efectos de Ĝ45 racoradas 1 bifurcación 1x70 a 2x45 1 reducción de 70 a 45
