# Cable resistente al fuego de 2x1,5mm, referencia CBLHF de Cofem. Rollos de 100m. Precios válidos hasta agotar existencias

- Propiedad del archivo: CONSTRUNARIO
- Formato: FIEBDC-3/2012
- Programa: Construnario Versión 3.51
- Fecha de los precios: 08/03/2024
- Divisa: EUR

**CBLHF** u Cable resistente al fuego de 2x1,5mm, referencia CBLHF de Cofem. Rollos de 100m. Precios válidos hasta agotar existencias
Precio: 211.41
Cable resistente al fuego de 2x1,5mm en funda roja de acuerdo a los requisitos de la norma UNE 23007-14
