# Cable trenzado y apantallado de 2x2,5mm resistente al fuego, referencia CBLHF2X2-5 de Cofem. Rollos 100m. Precios válidos hasta agotar existencias

- Propiedad del archivo: CONSTRUNARIO
- Formato: FIEBDC-3/2012
- Programa: Construnario Versión 3.51
- Fecha de los precios: 07/05/2024
- Divisa: EUR

| Código | Ud | Descripción | Precio |
|---|---|---|---|
| CBLHF2X2-5 | u | Cable trenzado y apantallado de 2x2,5mm resistente al fuego, referencia CBLHF2X2-5 de Cofem. Rollos 100m. Precios válidos hasta agotar existencias | 249.90 |
