# Cable trenzado sin funda de 2x1,5mm rojo / negro, referencia CBLHSF de Cofem. Rollos de 100m. Precios válidos hasta agotar existencias

- Propiedad del archivo: CONSTRUNARIO
- Formato: FIEBDC-3/2012
- Programa: Construnario Versión 3.51
- Fecha de los precios: 08/03/2024
- Divisa: EUR

**CBLHSF** u Cable trenzado sin funda de 2x1,5mm rojo / negro, referencia CBLHSF de Cofem. Rollos de 100m. Precios válidos hasta agotar existencias
Precio: 119.79
Cable trenzado de 2x1,5mm en color rojo / negro.
