# Central repetidora para sistema convencional London, referencia CDLR de Cofem

- Propiedad del archivo: CONSTRUNARIO
- Formato: FIEBDC-3/2012
- Programa: Construnario Versión 3.51
- Fecha de los precios: 07/05/2024
- Divisa: EUR

**CDLR** u Central repetidora para sistema convencional London, referencia CDLR de Cofem
Precio: 398.66
La central LONDON permite conectar hasta un máximo de 10 repetidores, mediante una conexión de 4 hilos de 1,5 mm2 (dos de alimentación y dos de comunicación para la línea RS485). Los dos hilos de la línea RS485 se conectarán desde el back panel de la central al back panel de sus correspondientes repetidores. Los dos hilos de alimentación se conectarán desde la salida de 30V de la fuente de alimentación de la central al back panel de sus correspondientes repetidores. El conexionado de los repetidores se realiza como se muestra en la figura adjunta. La alimentación hasta 3 repetidores se realiza desde la salida de 30V de la fuente de alimentación de la central London. Para alimentar de 4 a 10 repetidores debe realizarse desde la salida de 30V de una fuente de alimentación externa (FAE). El conexionado de los repetidores, tanto cables de comunicación como de alimentación de 30V se realizará con cable de 2 x 1,5 mm2 trenzado y apantallado libre de halógenos, hasta una longitud máxima de cable de 1200 metros.
