# Soporte de escritorio para micrófono con conector XLR

- Propiedad del archivo: CONSTRUNARIO
- Formato: FIEBDC-3/2012
- Programa: Construnario Versión 3.51
- Fecha de los precios: 08/03/2024
- Divisa: EUR

| Código | Ud | Descripción | Precio |
|---|---|---|---|
| CFMAC501DK | u | Soporte de escritorio para micrófono con conector XLR | 128.91 |
