# Adaptador de alimentación 24V AC/DC, referencia CFMACAD2405 de Cofem

- Propiedad del archivo: CONSTRUNARIO
- Formato: FIEBDC-3/2012
- Programa: Construnario Versión 3.51
- Fecha de los precios: 08/03/2024
- Divisa: EUR

| Código | Ud | Descripción | Precio |
|---|---|---|---|
| CFMACAD2405 | u | Adaptador de alimentación 24V AC/DC, referencia CFMACAD2405 de Cofem | 34.78 |
