# Puerta para armario rack ventilada CFMCR2628, referencia CFMAK2628V de Cofem

- Propiedad del archivo: CONSTRUNARIO
- Formato: FIEBDC-3/2012
- Programa: Construnario Versión 3.51
- Fecha de los precios: 08/03/2024
- Divisa: EUR

| Código | Ud | Descripción | Precio |
|---|---|---|---|
| CFMAK2628V | u | Puerta para armario rack ventilada CFMCR2628, referencia CFMAK2628V de Cofem | 419.46 |
