# Amplificador, referencia CFMAM1125 de Cofem. 120W con 5 entradas

- Propiedad del archivo: CONSTRUNARIO
- Formato: FIEBDC-3/2012
- Programa: Construnario Versión 3.51
- Fecha de los precios: 07/05/2024
- Divisa: EUR

| Código | Ud | Descripción | Precio |
|---|---|---|---|
| CFMAM1125 | u | Amplificador, referencia CFMAM1125 de Cofem. 120W con 5 entradas | 419.46 |
