# Amplificador, referencia CFMAM2320 de Cofem. 320W con 4 + 2 entradas

- Propiedad del archivo: CONSTRUNARIO
- Formato: FIEBDC-3/2012
- Programa: Construnario Versión 3.51
- Fecha de los precios: 08/03/2024
- Divisa: EUR

| Código | Ud | Descripción | Precio |
|---|---|---|---|
| CFMAM2320 | u | Amplificador, referencia CFMAM2320 de Cofem. 320W con 4 + 2 entradas | 900.31 |
